# Perfil embellecedor Novosepara 7 aluminio+Madera roble nº 40 10x2500mm

- Propiedad del archivo: CONSTRUNARIO
- Formato: FIEBDC-3/2012
- Programa: Construnario Versión 3.51
- Fecha de los precios: 24/10/2013
- Divisa: EUR

**NS7MA10RO** m Perfil embellecedor Novosepara 7 aluminio+Madera roble nº 40 10x2500mm
Perfil embellecedor Novosepara 7, fabricado en aluminio+Madera roble o similar nº 40 de 10mmx2500mm, destinado a decorar las uniones entre pavimentos consiguiendo un acabado perfecto, con un toque de elegancia y distinción. Material con film protector.
