# aluminio+madera Caoba o similar h:12 mm a:60 mm

- Propiedad del archivo: CONSTRUNARIO
- Formato: FIEBDC-3/2012
- Programa: Construnario Versión 3.51
- Fecha de los precios: 24/10/2013
- Divisa: EUR

**NS8MA12CA** m aluminio+madera Caoba o similar h:12 mm a:60 mm
Perfil para remate de peldaños Novosepara 8 de Emac®. Fabricado en madera natural de Caoba Nº 58 o similar. Perfiles de diseño recto de 2,50 m. de longitud protegidos con film protector, con ala de fijación troquelada mediante perforaciones en forma de octógono, de caravista a: 39 mm. y destinado a complementar baldosas u otro tipo de pavimentos con un espesor total de 12 mm, colocado según se indica en la ficha técnica del fabricante y con posibilidad de complementar con piezas para esquinas y evitar tener que hacer inglete.
