# Perfil embellecedor Novosepara 9 aluminio anod. plata mate nº 13 7x2500mm

- Propiedad del archivo: CONSTRUNARIO
- Formato: FIEBDC-3/2012
- Programa: Construnario Versión 3.51
- Fecha de los precios: 24/10/2013
- Divisa: EUR

**NS9AL35PL** m Perfil embellecedor Novosepara 9 aluminio anod. plata mate nº 13 7x2500mm
Perfil embellecedor Novosepara 9, fabricado en aluminio anodizado plata mate nº 13 de 7mmx2500mm, para uniones de pavimentos de todo tipo y su función principal es embellecer dichas uniones. Su amplia cara vista, más ancha de lo habitual, hace que se convierta en un elemento imprescindible en la decoración de la estancia donde se instala. Puede ser colocado antes o después de la instalación del pavimento.
