# Perfil embellecedor Novosepara 10 aluminio anod. plata mate nº 13 40x2500mm

- Propiedad del archivo: CONSTRUNARIO
- Formato: FIEBDC-3/2012
- Programa: Construnario Versión 3.51
- Fecha de los precios: 24/10/2013
- Divisa: EUR

**NS10AL40PL25** m Perfil embellecedor Novosepara 10 aluminio anod. plata mate nº 13 40x2500mm
Perfil embellecedor Novosepara 10, fabricado en aluminio anodizado plata mate nº 13 de a:40mmx2500mm, separación decorativa entre pavimentos de igual o distinto acabado, aportando la resistencia propia de este material. De fácil colocación, se instala una vez colocado el pavimento. La sección superior cubre la junta creada por las baldosas y su atractiva cara vista, más ancha y visible, le permitirá obtener un toque elegante en cualquier ambiente. Es un perfil perfecto para su colocación en pavimentos flexibles, como por ejemplo gimnasios. Ideal también para cubrir aquellas juntas que se han ido deteriorando con el tiempo.
