# Perfil Listelo cuadrado Novolistel® Fibras+PVC maximadera nº 72 10x2500mm

- Propiedad del archivo: CONSTRUNARIO
- Formato: FIEBDC-3/2012
- Programa: Construnario Versión 3.51
- Fecha de los precios: 24/10/2013
- Divisa: EUR

**NLMX10MMA** m Perfil Listelo cuadrado Novolistel® Fibras+PVC maximadera nº 72 10x2500mm
Perfil Listelo cuadrado Novolistel®, fabricado en Fibras+PVC maximadera nº 72 de 10mmx2500mm, apto para su colocación como listel, separador de pavimentos, cantonera, peldaño, etc.
