# Perfil Listelo cuadrado Novolistel® Fusión Fibras+PVC maxigrafito-oro nº 117 12x2500mm

- Propiedad del archivo: CONSTRUNARIO
- Formato: FIEBDC-3/2012
- Programa: Construnario Versión 3.51
- Fecha de los precios: 24/10/2013
- Divisa: EUR

**NLMX12GFOR** m Perfil Listelo cuadrado Novolistel® Fusión Fibras+PVC maxigrafito-oro nº 117 12x2500mm
Perfil Listelo cuadrado Novolistel® Fusión, fabricado en Fibras+PVC maxigrafito-oro nº 117 de 12mmx2500mm, totalmente versátil, apto para su colocación como listel, separador de pavimentos, cantonera, peldaño, etc.
