# Perfil Listelo Novostil® MaxiKenya Maxi+aluminio maxiceniza-plata mate nº 127-13 10x2500mm

- Propiedad del archivo: CONSTRUNARIO
- Formato: FIEBDC-3/2012
- Programa: Construnario Versión 3.51
- Fecha de los precios: 24/10/2013
- Divisa: EUR

**NSMX10CZPL** m Perfil Listelo Novostil® MaxiKenya Maxi+aluminio maxiceniza-plata mate nº 127-13 10x2500mm
Perfil Listelo Novostil® MaxiKenya, fabricado en Maxi+aluminio maxiceniza-plata mate nº 127-13 de 10mmx2500mm. con sus líneas rectas y su amplia caravista, lo convierten en el perfil ideal para los ambientes más actuales. Especialmente recomendada para instalación en exteriores ya que posee un excelente comportamiento a la intemperie, permaneciendo inalterable a la exposición solar. Material con film protector.
