# Perfil Listelo Novolistel® Original aluminio anod. oro brillo nº 22 12x2500mm

- Propiedad del archivo: CONSTRUNARIO
- Formato: FIEBDC-3/2012
- Programa: Construnario Versión 3.51
- Fecha de los precios: 24/10/2013
- Divisa: EUR

**NLORAL12OB** m Perfil Listelo Novolistel® Original aluminio anod. oro brillo nº 22 12x2500mm
Perfil Listelo Novolistel® Original Colección Francis Montesinos, fabricado en aluminio anod. brillo nº 22 de 12mmx2500mm, elegante y distinguido. Un perfil casi escultórico, con la firma del diseñador Francis Montesinos en bajorrelieve. Para uso tanto vertical como horizontal.
