# Perfil Listelo Novolistel® Matices aluminio anod. mosaico nº 132 10x2500

- Propiedad del archivo: CONSTRUNARIO
- Formato: FIEBDC-3/2012
- Programa: Construnario Versión 3.51
- Fecha de los precios: 24/10/2013
- Divisa: EUR

**NLMAL10MOS** m Perfil Listelo Novolistel® Matices aluminio anod. mosaico nº 132 10x2500
Perfil Listelo Novolistel® Matices Colección Francis Montesinos, frabricado en aluminio anodizado mosaico nº 132 de 10mmx2500mm, para vestir de arte cada espacio. Listeles decorativos con encanto, diseñados con inspiración textil y decorados con SWAROVSKI® ELEMENTS. Sólo para interiores. Embolsado individualmente. 17 cristales SWAROVSKI® ELEMENTS por cada perfil de 2500mm.
