# Perfil Listelo Novolistel® Matices aluminio+Swarovski® manila nº 133 12x2500

- Propiedad del archivo: CONSTRUNARIO
- Formato: FIEBDC-3/2012
- Programa: Construnario Versión 3.51
- Fecha de los precios: 24/10/2013
- Divisa: EUR

**NLMAL12MNA** m Perfil Listelo Novolistel® Matices aluminio+Swarovski® manila nº 133 12x2500
Perfil Listelo Novolistel® Matices Colección Francis Montesinos, frabricado en aluminio+Swarovski® manila nº 133 de 12mmx2500mm, para vestir de arte cada espacio. Listeles decorativos con encanto, diseñados con inspiración textil y decorados con SWAROVSKI® ELEMENTS. Sólo para interiores. Embolsado individualmente. 17 cristales SWAROVSKI® ELEMENTS por cada perfil de 2500mm.
