# Perfil Listelo Novolistel® Crystal aluminio+Swarovski® espejo-cristal tansp. nº 110 12x2500

- Propiedad del archivo: CONSTRUNARIO
- Formato: FIEBDC-3/2012
- Programa: Construnario Versión 3.51
- Fecha de los precios: 24/10/2013
- Divisa: EUR

**NLCRAL12PB** m Perfil Listelo Novolistel® Crystal aluminio+Swarovski® espejo-cristal tansp. nº 110 12x2500
Perfil Listelo Novolistel® Crystal Colección Francis Montesinos, fabricado en aluminio+Swarovski® espejo-cristal tansparente nº 110 de 12mmx2500mm, para embelesar y deslumbrar. Una nota de glamour con incrustaciones de SWAROVSKI® ELEMENTS. Sólo para interiores. Embolsado individualmente. 15 cristales SWAROVSKI® ELEMENTS por cada perfil de 2500mm.
