# Perfil Listelo Novolistel® 3 Gama Futura acero Inox. titanio cepillado nº 103 12x2500mm

- Propiedad del archivo: CONSTRUNARIO
- Formato: FIEBDC-3/2012
- Programa: Construnario Versión 3.51
- Fecha de los precios: 24/10/2013
- Divisa: EUR

**NL3AI12TICE** m Perfil Listelo Novolistel® 3 Gama Futura acero Inox. titanio cepillado nº 103 12x2500mm
Perfil Listelo Novolistel® 3 Gama Futura, fabricado en acero Inoxidable titanio cepillado nº 103 de 12mmx2500mm, para complementar las últimas tendencias de la cerámica. Material con film protector.
