# Listel cuadrado inox brillo con protector h:10mm Long:2, 5m

- Propiedad del archivo: CONSTRUNARIO
- Formato: FIEBDC-3/2012
- Programa: Construnario Versión 3.51
- Fecha de los precios: 24/10/2013
- Divisa: EUR

**NL3AI10NA** m Listel cuadrado inox brillo con protector h:10mm Long:2, 5m
Perfil listel 7 en 1 de sección cuadrada Novolistel® 3 acero Inoxidable de Emac®. Fabricado en acero Inoxidable AISI 304 acabado Alto Brillo Nº16 CON PROTECTOR. Perfil de 2,50 m. de longitud, con ala de fijación troquelada mediante perforaciones en forma de octógono, protegido con film protector y destinado a complementar baldosas u otro tipo de revestimientos con un espesor total de 10 mm, colocado según se indica en la ficha técnica del fabricante.
