# Listel cuadrado inox brillo sin protector h:12mm Long:2, 5m

- Propiedad del archivo: CONSTRUNARIO
- Formato: FIEBDC-3/2012
- Programa: Construnario Versión 3.51
- Fecha de los precios: 24/10/2013
- Divisa: EUR

**NL3AI12NAS** m Listel cuadrado inox brillo sin protector h:12mm Long:2, 5m
Perfil listel 7 en 1 de caravista cuadrada Novolistel® 3 acero Inoxidable de Emac®. Fabricado en acero Inoxidable AISI 304 acabado Alto Brillo Nº16. SIN PROTECTOR. Perfil de 2,50 m. de longitud, con ala de fijación troquelada mediante perforaciones en forma de octógono y destinado a complementar baldosas u otro tipo de revestimientos con un espesor total de 12 mm, colocado según se indica en la ficha técnica del fabricante.
