# Listel cuadrado de aluminio natural h: 8 mm. Long: 2, 5 m

- Propiedad del archivo: CONSTRUNARIO
- Formato: FIEBDC-3/2012
- Programa: Construnario Versión 3.51
- Fecha de los precios: 24/10/2013
- Divisa: EUR

**NL3AL08NA** m Listel cuadrado de aluminio natural h: 8 mm. Long: 2, 5 m.
Perfil listel7 en 1 de sección cuadrada Novolistel® 3 aluminio de Emac®. Fabricado en aluminio natural, acabado Nº 11. Perfil de 2,50 m. de longitud, con ala de fijación troquelada mediante perforaciones en forma de octógono, destinado a complementar baldosas u otro tipo de revestimientos con un espesor total de 8 mm, colocado según se indica en la ficha técnica del fabricante.
