# Listel antibacteriano blanco mate h:12 mm a:10 mm. Long:2, 5 m

- Propiedad del archivo: CONSTRUNARIO
- Formato: FIEBDC-3/2012
- Programa: Construnario Versión 3.51
- Fecha de los precios: 24/10/2013
- Divisa: EUR

**NL3AL12BM25** m Listel antibacteriano blanco mate h:12 mm a:10 mm. Long:2, 5 m.
Listel decorativo de sección cuadrada fabricado en aluminio con recubrimiento con Tecnología de Control del Deterioro Microbiano, que evita la acumulación de gérmenes y bacterias. Indicado para la protección de esquinas alicatadas y perfecto como complemento a la instalación de la gama Novoescocia® de Emac®. Color blanco mate antibacteriano, cara vista 10 mm., h: 12 mm. Perfil 2,5 m. de longitud con troqueles para facilitar su instalación y estampa del logo Emac®.
