# Listelo de cara vista sinuosa en aluminio lacado blanco mineral h:10mm a:25mm Long:2, 5m

- Propiedad del archivo: CONSTRUNARIO
- Formato: FIEBDC-3/2012
- Programa: Construnario Versión 3.51
- Fecha de los precios: 24/10/2013
- Divisa: EUR

**NLINAL10BLM** m Listelo de cara vista sinuosa en aluminio lacado blanco mineral h:10mm a:25mm Long:2, 5m
Perfil de cara vista sinuosa para colocación como listel decorativo. Fabricado en aluminio lacado blanco mineral acabado nº125. Perfil de 2,50 m. de longitud, con ala de fijación troquelada mediante perforaciones en forma de octógono, con caravista a: 25 mm. y destinado a complementar baldosas u otro tipo de pavimentos con un espesor total de 10 mm, colocado según se indica en la ficha técnica del fabricante.
