# Listelo rectangular con relieve aluminio oro brillo h:12mm a:10mm Long:2, 5m

- Propiedad del archivo: CONSTRUNARIO
- Formato: FIEBDC-3/2012
- Programa: Construnario Versión 3.51
- Fecha de los precios: 24/10/2013
- Divisa: EUR

**NL3TXAL12OB** m Listelo rectangular con relieve aluminio oro brillo h:12mm a:10mm Long:2, 5m
Perfil listel de sección rectangular para colocación como listel decorativo. Fabricado en aluminio anodizado acabado oro brillo nº22. Perfil de 2,50 m. de longitud, con ala de fijación troquelada mediante perforaciones en forma de octógono, protegido con film protector, con caravista a: 10 mm. y destinado a complementar baldosas u otro tipo de pavimentos con un espesor total de 12 mm, colocado según se indica en la ficha técnica del fabricante
