# Listel rectangular inox alto brillo h:10mm a:25mm Long:2, 5m

- Propiedad del archivo: CONSTRUNARIO
- Formato: FIEBDC-3/2012
- Programa: Construnario Versión 3.51
- Fecha de los precios: 24/10/2013
- Divisa: EUR

**NL4AI10NA** m Listel rectangular inox alto brillo h:10mm a:25mm Long:2, 5m
Perfil listel de caravista rectangular Novolistel® 4 acero Inoxidable de Emac®. Fabricado en acero Inoxidable AISI 304 acabado Alto Brillo Nº16 CON PROTECTOR. Perfil de 2,50 m. de longitud, con ala de fijación troquelada mediante perforaciones en forma de octógono, con caravista a: 25 mm. y destinado a complementar baldosas u otro tipo de pavimentos con un espesor total de 10 mm, colocado según se indica en la ficha técnica del fabricante y con posibilidad de complementar con piezas para esquinas y evitar tener que hacer inglete.
