# Listel rectangular inox cepillado h:12mm a:25mm Long:2, 5m

- Propiedad del archivo: CONSTRUNARIO
- Formato: FIEBDC-3/2012
- Programa: Construnario Versión 3.51
- Fecha de los precios: 24/10/2013
- Divisa: EUR

**NL4AI12CE** m Listel rectangular inox cepillado h:12mm a:25mm Long:2, 5m
Perfil listel de caravista rectangular Novolistel® 4 acero Inoxidable de Emac®. Fabricado en acero Inoxidable AISI 304 acabado Cepillado Nº88 CON PROTECTOR. Perfil de 2,50 m. de longitud, con ala de fijación troquelada mediante perforaciones en forma de octógono, con un valor de caravista a: 25 mm. y destinado a complementar baldosas u otro tipo de pavimentos con un espesor total de 12 mm., colocado según se indica en la ficha técnica del fabricante y con posibilidad de complementar con piezas para esquinas y evitar tener que hacer inglete.
