# Listel rectangular aluminio natural h:12mm a:25mm Long:2, 5m

- Propiedad del archivo: CONSTRUNARIO
- Formato: FIEBDC-3/2012
- Programa: Construnario Versión 3.51
- Fecha de los precios: 24/10/2013
- Divisa: EUR

**NL4AL12NA** m Listel rectangular aluminio natural h:12mm a:25mm Long:2, 5m
Perfil listel de caravista rectangular Novolistel® 4 aluminio de Emac®. Fabricado en aluminio 6063 natural nº11. Perfil de 2,50 m. de longitud, con ala de fijación troquelada mediante perforaciones en forma de octógono, con caravista a: 25 mm. y destinado a complementar baldosas u otro tipo de pavimentos con un espesor total de 12 mm, colocado según se indica en la ficha técnica del fabricante y con posibilidad de complementar con piezas para esquinas y evitar tener que hacer inglete.
