# Remate de madera de roble o similar h:10mm a:40mm Long.:2, 5m

- Propiedad del archivo: CONSTRUNARIO
- Formato: FIEBDC-3/2012
- Programa: Construnario Versión 3.51
- Fecha de los precios: 24/10/2013
- Divisa: EUR

**NMO2MA40RO24** m Remate de madera de roble o similar h:10mm a:40mm Long.:2, 5m
Remate de zócalos y alicatados a media altura Novocapitel de Emac®. Fabricado en madera natural de roble o similar. Perfiles de 2,50 m. de longitud protegido con film protector, con ala de fijación de aluminio troquelada mediante perforaciones en forma de octógono, cara vista de 90 mm. y destinado a complementar baldosas u otro tipo de revestimientos con un espesor total de 10 mm, colocado según se indica en la ficha técnica del fabricante.
