# Remate de madera de ayús h:10mm a:40mm Long.:2, 5m

- Propiedad del archivo: CONSTRUNARIO
- Formato: FIEBDC-3/2012
- Programa: Construnario Versión 3.51
- Fecha de los precios: 24/10/2013
- Divisa: EUR

**NCAPMA90AY** m Remate de madera de ayús h:10mm a:40mm Long.:2, 5m
Remate de zócalos y alicatados a media altura Novocapitel de Emac®. Fabricado en madera natural de ayús. Perfiles de 2,50 m. de longitud protegido con film protector, con ala de fijación de aluminio troquelada mediante perforaciones en forma de octógono, cara vista de 90 mm. y destinado a complementar baldosas u otro tipo de revestimientos con un espesor total de 10 mm, colocado según se indica en la ficha técnica del fabricante.
