# Rodapié decorativo de acero inox. cepillado a: 60 mm Long: 2 m

- Propiedad del archivo: CONSTRUNARIO
- Formato: FIEBDC-3/2012
- Programa: Construnario Versión 3.51
- Fecha de los precios: 24/10/2013
- Divisa: EUR

**NRAI60CE** m Rodapié decorativo de acero inox. cepillado a: 60 mm Long: 2 m
Rodapié o zócalo decorativo para cubrir la unión entre suelo y pared de diferentes o similares revestimientos Novorodapié® acero Inoxidable de Emac®. Fabricado en acero inoxidable AISI 304 acabado cepillado Nº 88. Perfil de 2 m. de longitud, protegido con film protector y con valor de caravista de 60 mm., colocado según se indica en la ficha técnica del fabricante y con posibilidad de complementar con piezas de ángulo y evitar tener que hacer inglete.
