# Rodapié decorativo de alum. anod. con banda aislante Long: 2 m

- Propiedad del archivo: CONSTRUNARIO
- Formato: FIEBDC-3/2012
- Programa: Construnario Versión 3.51
- Fecha de los precios: 24/10/2013
- Divisa: EUR

**NRALAC70PL** m Rodapié decorativo de alum. anod. con banda aislante Long: 2 m.
Rodapié o zócalo decorativo para cubrir la unión entre suelo y pared de diferentes o similares revestimientos Novorodapié® aluminio de Emac®. Fabricado en aluminio anodizado acabado plata mate Nº 13. Perfil de 2 m. de longitud, protegido con film protector, con banda elástica de ayuda al aislamiento acústico y valor de caravista de 70 mm., colocado según se indica en la ficha técnica del fabricante y con posibilidad de complementar con piezas complementarias.
