# Rodapié para rehabilitación anod.plata mate a:120mm Long:2m

- Propiedad del archivo: CONSTRUNARIO
- Formato: FIEBDC-3/2012
- Programa: Construnario Versión 3.51
- Fecha de los precios: 24/10/2013
- Divisa: EUR

**NRHAL120PL** m Rodapié para rehabilitación anod.plata mate a:120mm Long:2m
Rodapié o zócalo decorativo para cubrir rodapiés existentes o la unión entre suelo y pared de diferentes o similares revestimientos Novorodapié® Rehabit de Emac®. Fabricado en aluminio 6063 anodizado plata mate. Perfil de 2 m. de longitud protegido con film protector, con superficie interna de fijación estriada y valor de caravista a: 120 mm. Está destinado a cubrir rodapiés de un espesor máximo de 20 mm o como rodapié decorativo, colocado según se indica en la ficha técnica del fabricante y con piezas complementarias disponibles.
