# Rodapié decorativo de PVC+Fibras Maximadera a:60mm Long:2, 5m

- Propiedad del archivo: CONSTRUNARIO
- Formato: FIEBDC-3/2012
- Programa: Construnario Versión 3.51
- Fecha de los precios: 24/10/2013
- Divisa: EUR

**NRMX60MMA** m Rodapié decorativo de PVC+Fibras Maximadera a:60mm Long:2, 5m
Rodapié o zócalo decorativo para cubrir la unión entre suelo y pared de diferentes o similares revestimientos Novorodapié® Maxi de Emac®. Fabricado en PVC Fibras Vegetales acabado maximadera Nº 72. Perfil de 2,5 m. de longitud, con valor de caravista de 60 mm., colocado según se indica en la ficha técnica del fabricante.
