# Rodapié decorativo de madera natural de ayús a: 60mm. Long: 2, 5m

- Propiedad del archivo: CONSTRUNARIO
- Formato: FIEBDC-3/2012
- Programa: Construnario Versión 3.51
- Fecha de los precios: 24/10/2013
- Divisa: EUR

**NRDMA70AY** m Rodapié decorativo de madera natural de ayús a: 60mm. Long: 2, 5m
Rodapié o zócalo decorativo para cubrir la unión entre suelo y pared de diferentes o similares revestimientos Novorodapié® Madera de Emac®. Fabricado en madera natural de ayús Nº 56. Perfil de 2,5 m. de longitud, con valor de caravista de 70 mm., colocado según se indica en la ficha técnica del fabricante.
