# Remate de pvc+ fibras para peldaños h: 10 mm a: 45 mm long: 1 m

- Propiedad del archivo: CONSTRUNARIO
- Formato: FIEBDC-3/2012
- Programa: Construnario Versión 3.51
- Fecha de los precios: 24/10/2013
- Divisa: EUR

**NPEMX10MGF1** m Remate de pvc+ fibras para peldaños h: 10 mm a: 45 mm long: 1 m
Perfil macizo para remate de peldaños Novopeldaño® Maxi de Emac®. Fabricado en Maxi (PVC Fibras Vegetales) acabado Maxigrafito Nº 86. Perfiles de 1 m. de longitud con caravista de a: 45 mm., ala de fijación troquelada mediante perforaciones en forma de octógono y destinado a complementar baldosas u otro tipo de pavimentos con un espesor total de 10 mm, colocado según se indica en la ficha técnica del fabricante.
