# Remate de pvc+ fibras para peldaños h: 10 mm a: 40 mm long: 2.5 m

- Propiedad del archivo: CONSTRUNARIO
- Formato: FIEBDC-3/2012
- Programa: Construnario Versión 3.51
- Fecha de los precios: 24/10/2013
- Divisa: EUR

**NPMXTK10MGR** m Remate de pvc+ fibras para peldaños h: 10 mm a: 40 mm long: 2.5 m
Perfil macizo para remate de peldaños Novopeldaño® MaxiTokyo de Emac®. Fabricado en Maxi (PVC Fibras Vegetales) color maxigris Nº 73. Perfiles de 2,5 m. de longitud con caravista de a: 40 mm., ala de fijación troquelada mediante perforaciones en forma de octógono y destinado a complementar baldosas u otro tipo de pavimentos con un espesor total de 10 mm, colocado según se indica en la ficha técnica del fabricante.
