# Remate de PVC+ fibras para peldaños h: 10 mm a: 45 mm long: 2.5 m

- Propiedad del archivo: CONSTRUNARIO
- Formato: FIEBDC-3/2012
- Programa: Construnario Versión 3.51
- Fecha de los precios: 24/10/2013
- Divisa: EUR

**NPMXKY10MAZ** m Remate de PVC+ fibras para peldaños h: 10 mm a: 45 mm long: 2.5 m
Perfil macizo para remate de peldaños Novopeldaño® MaxiKenya de Emac®. Fabricado en Maxi (PVC Fibras Vegetales) acabado Maxiazahar, no decolora en exterior. Mecanizado superior que mejora la resistencia al deslizamiento del escalón. Perfiles de 2,5 m. de longitud con caravista de a: 45mm., ala de fijación troquelada mediante perforaciones en forma de octógono y destinado a complementar baldosas u otro tipo de pavimentos con un espesor total de 10 mm, colocado según se indica en la ficha técnica del fabricante.
