# Remate de PVC+ fibras para peldaños h: 12 mm a: 45 mm long: 1 m

- Propiedad del archivo: CONSTRUNARIO
- Formato: FIEBDC-3/2012
- Programa: Construnario Versión 3.51
- Fecha de los precios: 24/10/2013
- Divisa: EUR

**NPMXKY12MCC1** m Remate de PVC+ fibras para peldaños h: 12 mm a: 45 mm long: 1 m
Perfil macizo para remate de peldaños Novopeldaño® MaxiKenya de Emac®. Fabricado en Maxi (PVC Fibras Vegetales) acabado Maxicacao, no decolora en exterior. Mecanizado superior que mejora la resistencia al deslizamiento del escalón. Perfiles de 1 m de longitud con caravista de a: 45mm., ala de fijación troquelada mediante perforaciones en forma de octógono y destinado a complementar baldosas u otro tipo de pavimentos con un espesor total de 12 mm, colocado según se indica en la ficha técnica del fabricante.
