# Perfil de diseño para remate de revestimientos h:10 mm. a:50 mm. Long:1, 2 m. Bordados B

- Propiedad del archivo: CONSTRUNARIO
- Formato: FIEBDC-3/2012
- Programa: Construnario Versión 3.51
- Fecha de los precios: 24/10/2013
- Divisa: EUR

**NPART10BB12** m Perfil de diseño para remate de revestimientos h:10 mm. a:50 mm. Long:1, 2 m. Bordados B
Espectacular perfil de diseño para remate perimetral Novopeldaño® Arte, de la colección Francis Montesinos para Emac®. Fabricado en aluminio anodizado espejo nº110 de 10 x 1200 mm. y decorado con exclusivo estampado de bordados, colocado según se indica en la ficha técnica del fabricante.
