# Perfil para remate de peldaños en aluminio a:65 h:25 Long:2, 5 con banda fotoluminiscente de 30 mm

- Propiedad del archivo: CONSTRUNARIO
- Formato: FIEBDC-3/2012
- Programa: Construnario Versión 3.51
- Fecha de los precios: 24/10/2013
- Divisa: EUR

**NPLUAL65PL25** m Perfil para remate de peldaños en aluminio a:65 h:25 Long:2, 5 con banda fotoluminiscente de 30 mm.
Perfil para remate de peldaños Novopeldaño® Lúmina de Emac®.Fabricado en aluminio acabado plata mate nº13 con banda fotoluminiscente ancho 30 mm. y clase B según UNE 23035. Perfil de 2,5 m. de longitud para colocación con adhesivo después de obra, cara vista 48 mm. con estriado antideslizante y destinado a proteger aristas de instalaciones cerámicas en escaleras de cualquier espesor, colocado según se indica en la ficha técnica del fabricante.
