# Rollo de banda fotoluminiscente a:5 mm. Long:5 m.Clase B

- Propiedad del archivo: CONSTRUNARIO
- Formato: FIEBDC-3/2012
- Programa: Construnario Versión 3.51
- Fecha de los precios: 24/10/2013
- Divisa: EUR

**NBANFOT05AC5** m Rollo de banda fotoluminiscente a:5 mm. Long:5 m.Clase B
Rollo de banda fotoluminiscente de 5 mm. de ancho clase B según UNE23035. Para colocación como repuesto en la referencia Novopeldaño® Lúmina o directamente sobre escaleras, marcos de puertas, pasamanos… En rollos de 5 m. de longitud, embolsado y con adhesivo para fácil colocación, según se indica en ficha técnica del fabricante
