# Perfil para remate de peldaños en aluminio a:65 h:25 Long:2, 5 con banda antideslizante de 30 mm

- Propiedad del archivo: CONSTRUNARIO
- Formato: FIEBDC-3/2012
- Programa: Construnario Versión 3.51
- Fecha de los precios: 24/10/2013
- Divisa: EUR

**NPSFAL65PL25** m Perfil para remate de peldaños en aluminio a:65 h:25 Long:2, 5 con banda antideslizante de 30 mm.
Perfil para remate de peldaños Novopeldaño®Safety de Emac®. Fabricado en aluminio anodizado acabado plata mate nº13 con banda antideslizante de óxido de aluminio color negro de 30 mm. de ancho certificada como R13. Perfil de 2,5 m. de longitud para colocación con adhesivo después de obra, cara vista 65 mm. con estriado antideslizante y destinado a proteger aristas de instalaciones cerámicas en escaleras de cualquier espesor, colocado según se indica en la ficha técnica del fabricanteç
