# Perfil para remate de peldaños en aluminio a:65 h:25 Long:1 con banda antideslizante de 30 mm

- Propiedad del archivo: CONSTRUNARIO
- Formato: FIEBDC-3/2012
- Programa: Construnario Versión 3.51
- Fecha de los precios: 24/10/2013
- Divisa: EUR

**NPSFAL65PL1** m Perfil para remate de peldaños en aluminio a:65 h:25 Long:1 con banda antideslizante de 30 mm.
Perfil para remate de peldaños Novopeldaño®Safety de Emac®. Fabricado en aluminio anodizado acabado plata mate nº13 con banda antideslizante de óxido de aluminio color negro de 30 mm. de ancho certificada como R13. Perfil de 1 m. de longitud para colocación con adhesivo después de obra, cara vista 65 mm. con estriado antideslizante y destinado a proteger aristas de instalaciones cerámicas en escaleras de cualquier espesor, colocado según se indica en la ficha técnica del fabricanteç
