# Rollo de banda antideslizante a:30 mm. Long: 5 m

- Propiedad del archivo: CONSTRUNARIO
- Formato: FIEBDC-3/2012
- Programa: Construnario Versión 3.51
- Fecha de los precios: 24/10/2013
- Divisa: EUR

**NBANANT30NE5** m Rollo de banda antideslizante a:30 mm. Long: 5 m.
Rollo de banda antideslizante de óxido de aluminio de 30 mm. de ancho, color negro y clasificada como R13. Para colocación como repuesto en la referencia Novopeldaño® Safety o directamente sobre escaleras con cualquier tipo de revestimiento. En rollos de 5 m. de longitud, embolsado y con adhesivo para fácil colocación, según se indica en ficha técnica del fabricante
