# Remate de aluminio para peldaños h: 10 mm a: 22 mm long: 1 m

- Propiedad del archivo: CONSTRUNARIO
- Formato: FIEBDC-3/2012
- Programa: Construnario Versión 3.51
- Fecha de los precios: 24/10/2013
- Divisa: EUR

**NP4AL22PL1** m Remate de aluminio para peldaños h: 10 mm a: 22 mm long: 1 m
Perfil para remate de peldaños Novopeldaño® 4 aluminio de Emac®. Fabricado en aluminio anodizado plata mate Nº 13. Perfiles de 1 m. de longitud con caravista estriada de a: 22 mm., ala de fijación troquelada mediante perforaciones en forma de octógono y destinado a complementar baldosas u otro tipo de pavimentos con un espesor total de 10 mm, colocado según se indica en la ficha técnica del fabricante.
