# Remate de acero inox para peldaños h: 11 mm a: 25 mm long: 2.5 m

- Propiedad del archivo: CONSTRUNARIO
- Formato: FIEBDC-3/2012
- Programa: Construnario Versión 3.51
- Fecha de los precios: 24/10/2013
- Divisa: EUR

**NP4AI25NA** m Remate de acero inox para peldaños h: 11 mm a: 25 mm long: 2.5 m
Perfil para remate de peldaños Novopeldaño® 4 acero Inoxidable de Emac®. Fabricado en acero Inoxidable AISI 304 color natural Nº 111. Perfiles de 2,5 m. de longitud con superficie doblemente mecanizada, ala de fijación troquelada mediante perforaciones en forma de octógono, de caravista a: 25 mm. y destinado a complementar baldosas u otro tipo de pavimentos con un espesor total de 11 mm, colocado según se indica en la ficha técnica del fabricante y con posibilidad de complementar con piezas para esquinas y evitar tener que hacer inglete.
