# Remate de aluminio para cubrir peldaños a: 42 mm long: 1 m

- Propiedad del archivo: CONSTRUNARIO
- Formato: FIEBDC-3/2012
- Programa: Construnario Versión 3.51
- Fecha de los precios: 24/10/2013
- Divisa: EUR

**NP5AL42PL1** m Remate de aluminio para cubrir peldaños a: 42 mm long: 1 m
Perfil para el remate de peldaños después de obra Novopeldaño® 5 de Emac®. Fabricado en aluminio anodizado plata mate Nº 13. Perfiles de 2,5 m. de longitud con caravista estriada de a: 42 mm. y contrahuella de h: 22 mm., colocado con adhesivo después de obra para proteger las aristas de las escaleras revestidas con cerámica, según se indica en la ficha técnica del fabricante.
