# Peldaño ac inox brillo a:41 long 1m. con film protector

- Propiedad del archivo: CONSTRUNARIO
- Formato: FIEBDC-3/2012
- Programa: Construnario Versión 3.51
- Fecha de los precios: 24/10/2013
- Divisa: EUR

**NPLEGAI41NA1** m Peldaño ac inox brillo a:41 long 1m. con film protector
Perfil de acero inoxidable con innovador plegado y con mecanizado en la zona central de encuentro, Novopeldaño® Elgance de Emac®, destinado al remate de peldaños. Combina el centro en acabado alto brillo y laterales en acabado cepillado, mejora la resistencia al deslizamiento, caravista de 41mm. y longitud 1m., presentado con film protector, colocado según se indica en la ficha técnica del fabricante.
