# Pletina de ac inox cep a:25mm long 1m. Con protector

- Propiedad del archivo: CONSTRUNARIO
- Formato: FIEBDC-3/2012
- Programa: Construnario Versión 3.51
- Fecha de los precios: 24/10/2013
- Divisa: EUR

**NPLAI25CE1** m Pletina de ac inox cep a:25mm long 1m. Con protector
Pletina de acero inoxidable con innovador mecanizado que mejora la resistencia al deslizamiento de peldaños y rampas, Novopeldaño® Elgance de Emac®. Acabado cepillado, caravista de 25mm. y longitud 1m., presentado con film protector, colocado según se indica en la ficha técnica del fabricante.
