# Remate de aluminio para peldaños h: 11 mm a: 18 mm long: 1 m

- Propiedad del archivo: CONSTRUNARIO
- Formato: FIEBDC-3/2012
- Programa: Construnario Versión 3.51
- Fecha de los precios: 24/10/2013
- Divisa: EUR

**NPEAL11NA1** m Remate de aluminio para peldaños h: 11 mm a: 18 mm long: 1 m
Perfil decorativo para remate de peldaños Novopeldaño® Época aluminio de Emac®. Fabricado en aluminio acabado natural Nº 11. Perfiles de 1 m. de longitud con ala de fijación troquelada mediante perforaciones en forma de octógono, de caravista a: 18 mm. y destinado a complementar baldosas u otro tipo de pavimentos con un espesor total de 11 mm, colocado según se indica en la ficha técnica del fabricante.
