# Remate de acero inox para peldaños h: 11 mm a: 18 mm long: 2.5 m

- Propiedad del archivo: CONSTRUNARIO
- Formato: FIEBDC-3/2012
- Programa: Construnario Versión 3.51
- Fecha de los precios: 24/10/2013
- Divisa: EUR

**NPEAI11NA25** m Remate de acero inox para peldaños h: 11 mm a: 18 mm long: 2.5 m
Perfil decorativo para remate de peldaños Novopeldaño® Época acero Inoxidable de Emac®. Fabricado en acero Inoxidable AISI 304 acabado alto brillo Nº 16. Perfiles de 2,5 m. de longitud con ala de fijación troquelada mediante perforaciones en forma de octógono, de caravista a: 18 mm. y destinado a complementar baldosas u otro tipo de pavimentos con un espesor total de 11 mm, colocado según se indica en la ficha técnica del fabricante y con posibilidad de complementar con piezas para esquinas y evitar tener que hacer inglete.
