# Remate para peldaños de madera de tali h:11mm a:40mm long:1m

- Propiedad del archivo: CONSTRUNARIO
- Formato: FIEBDC-3/2012
- Programa: Construnario Versión 3.51
- Fecha de los precios: 24/10/2013
- Divisa: EUR

**NPEMARO40TA1** m Remate para peldaños de madera de tali h:11mm a:40mm long:1m
Perfil para remate de peldaños Novopeldaño® Romano de Emac®. Fabricado en madera natural de Tali Nº 57. Perfiles de 1 m. de longitud protegidos con film protector, con ala de fijación troquelada mediante perforaciones en forma de octógono, de caravista a: 40 mm. y destinado a complementar baldosas u otro tipo de pavimentos con un espesor total de 11 mm, colocado según se indica en la ficha técnica del fabricante y con posibilidad de complementar con piezas para esquinas y evitar tener que hacer inglete.
