# Remate para peldaños de madera de roble h:11mm a:55mm long:1, 2m

- Propiedad del archivo: CONSTRUNARIO
- Formato: FIEBDC-3/2012
- Programa: Construnario Versión 3.51
- Fecha de los precios: 24/10/2013
- Divisa: EUR

**NPEMARORO12** m Remate para peldaños de madera de roble h:11mm a:55mm long:1, 2m
Perfil para remate de peldaños Novopeldaño® Romano de Emac®. Fabricado en madera natural de Roble Nº 40. Perfiles de 1,2 m. de longitud protegidos con film protector, con ala de fijación troquelada mediante perforaciones en forma de octógono, de caravista a: 55 mm. y destinado a complementar baldosas u otro tipo de pavimentos con un espesor total de 17 mm, colocado según se indica en la ficha técnica del fabricante y con posibilidad de complementar con piezas para esquinas y evitar tener que hacer inglete.
