# Remate de aluminio y pvc para peldaños h:8mm a:35mm long:2, 5m

- Propiedad del archivo: CONSTRUNARIO
- Formato: FIEBDC-3/2012
- Programa: Construnario Versión 3.51
- Fecha de los precios: 24/10/2013
- Divisa: EUR

**NP2AP08BL25** m Remate de aluminio y pvc para peldaños h:8mm a:35mm long:2, 5m
Perfil de PVC insertado en el interior de una base de aluminio para remate de peldaños Novopeldaño® 1p de Emac®. Fabricado en PVC flexible con superficie estriada color blanco Nº 01 y aluminio natural, con posibilidad de fácil intercambio de la pieza de PVC. Perfiles de 2,5 m. de longitud protegidos con film protector, con caravista a: 27 mm., ala de fijación troquelada mediante perforaciones en forma de octógono y destinado a complementar baldosas u otro tipo de pavimentos con un espesor total de 8 mm, colocado según se indica en la ficha técnica del fabricante.
