# Junta de dilatación de exclusivo material Maxi h:10 mm. a:9, 2 mm. Maxinegro Nº75

- Propiedad del archivo: CONSTRUNARIO
- Formato: FIEBDC-3/2012
- Programa: Construnario Versión 3.51
- Fecha de los precios: 24/10/2013
- Divisa: EUR

**NJUMX10MNE** m Junta de dilatación de exclusivo material Maxi h:10 mm. a:9, 2 mm. Maxinegro Nº75
Junta de dilatación premontada para absorber los movimientos derivados de las variaciones térmicas en instalaciones Novojunta® Maxi de Emac®. Formada por dos perfiles de exclusivo material Maxi color negro con un cuerpo central flexible de EPDM microcelular color negro. Perfil de 2,50 m. de longitud, movimiento admitido +1/-2 mm.,protegido por un film protector, con alas de fijación troqueladas mediante perforaciones en forma de octógono y destinado a complementar baldosas u otro tipo de revestimientos con un espesor total de 10 mm, colocado según se indica en la ficha técnica del fabricante.
