# Junta de PVC blanco en forma de flecha para espesor 50mm. Long: 2, 5m

- Propiedad del archivo: CONSTRUNARIO
- Formato: FIEBDC-3/2012
- Programa: Construnario Versión 3.51
- Fecha de los precios: 24/10/2013
- Divisa: EUR

**NJ1PV50BL** m Junta de PVC blanco en forma de flecha para espesor 50mm. Long: 2, 5m
Junta de dilatación prefabricada en forma de flecha para absorber los movimientos de las superficies revestidas Novojunta® 1 de Emac®. Fabricada mediante co-extrusión de PVC color blanco Nº 01. Perfil de 2,50 m. de longitud con superficie serrada en el extremo inferior y una altura total de 50 mm, colocado según se indica en la ficha técnica del fabricante.
